# Sanierung des alten Rathauses der Gemeinde Bad Grund
Angebotsaufforderung (GAEB 90, DA83)
Währung: EUR
Auftraggeber: Gemeinde Bad Grund

## Zusätzlicher Text
Leistungsverzeichnis
über

Trockenbauarbeiten

Bauvorhaben:  Sanierung des alten Rathauses
  der Bergstadt Bad Grund
  Markt 18 / 19
  37539 Bad Grund

Bauherr:  Gemeinde Bad Grund
  vertr. durch den Bürgermeister
  Patrick Schmidt
  An der Mühlenwiese 1
  37539 Bad Grund

Planung:  Architekturbüro Schweidler
  Schwiegershausen
  Molkereistraße 7
  37520 Osterode am Harz

Angebot über:  Trockenbauarbeiten

Ausführungszeitraum: September bis Dezember 2026

Ungeprüfte Angebotssumme incl. MwSt:

  .....................................EURO
  (vom Bieter auszufüllen)

........................................................................
........................................................
Datum  Stempel  Unterschrift des Bieters
____________________________________________________

Geprüfte Angebotssumme incl. MwSt:

  ......................................EURO
  (vom Architekten auszufüllen)

........................................................................
........................................................
Datum  Stempel  Unterschrift des Prüfers

## Zusätzlicher Text
Bauvorhaben:  Umbau und Sanierung des Alten Rathauses
  der Bergstadt Bad Grund
  Markt 18 in 37539 Bad Grund (Harz)

Bauherr:  Gemeinde Bad Grund
  An der Mühlenwiese 1
  37539 Bad Grund (Harz)

Maßnahmenbeschreibung

Die Fassaden des alten Rathauses von Bad Grund sollen saniert werden.
Die Fenster sollen durch Holzfenster nach historischen Vorbild ersetzt
werden. Der Farbanstrich der Holzverkleidung der Fassade soll erneuert
werden. Der bestehende Giebelbehang aus Biberschwänzen soll erneuert
werden. Die Dachflächen sollen repariert werden. Das Gebäude wurde 1844
als Schulhaus erbaut und von 1886 bis 1977 als Rathaus genutzt.

Ansicht vom Markt

Ansicht Ecke Markt/Eichelberg

Rückansicht und Giebel vom Eichelberg

Historische Abbildungen

um 1900 (Gemeinde Bad Grund)

um 1950 (Gemeinde Bad Grund)

Maßnahmen Fassaden und Dach

1.  Maßnahmen Fassaden

1.1  Fassadenverkleidung
 Die bestehende hölzerne Fassadenverkleidung soll bei Bedarf ana  log de
Bestands repariert und instandgesetzt werden.

1.2  Anstrich
 Der Farbanstrich der Holzverkleidung soll entfernt und analog des
Bestands erneuert werden.

1.3  Giebelbehang Biberschwanz
 Der teilweise abgängige Giebelbehang aus Biberschwänzen soll  entfernt
und analog des Bestands (Segmentschnitt, naturrot) er  neuert werden.
Die Anschlüsse an Fenster Dach und Holzverklei  dung soll analog des
Bestands in Naturschiefer erfolgen.

2.  Maßnahmen Fenster

2.1  Austausch Fenster der Straßen- und Hoffassade
 Die Bestandsfenster sollen ausgebaut und entsorgt werden. Es sol  len
Holzdenkmalfenster mit Isolierverglasung (weiß) in den beste  henden
Öffnungen eingebaut werden. Die neuen Fenster sollen auf  Grundlage der
historischen Fotos folgendermaßen ausgebildet  werden:
 Drehkippflügel mit mittigem Stulp, nach innenöffnend ohne Spros
sen-Teilung. Oberlicht, ohne Teilung, (Verhältnis Oberlicht zu Flü  gel
ca. 1:3 bis 1:4). Bei kleineren Fensterformaten Teilung zweiflü  gelig
mit Stulp ohne Oberlicht. Die Fensterbekleidungen werden  aufgearbeitet
oder analog des Bestands ersetzt.

2.2  Fensterprofile

Anschluss Flügel Seite / Oben

Stulp

Flügel unten

Kämpfer

3.  Innendämmung

3.1  Innendämmung der Außenfassaden
 Die holzverschalten Außenwände sollen mit einer Innendämmung  versehen
werden. Hierzu werden Holzfaser- oder Mineralwoll  dämmplatten in einer
Vorsatzschale aus Holz oder Metallprofilen  verwendet. Die Konstruktion
wird hohlraumfrei ausgeführt. Die  Dämmung wird innenseitig mit
Trockenbauplatten oder diffusions  offenen Putzen und Anstrichen
versehen.Bauphysikalisch ggf. er  forderliche Dampfbremsen- bzw. Sperren
werden zur Vermeidung  von Tauwasseranfall im Wand-, Decken- und
Dachaufbau vorgesehen.

4.  Maßnahmen Dach

4.1  Dachflächen
 Die bestehenden Dachflächen soll, wo erforderlich analog des Be  stands
repariert werden (Hohlpfanne, naturrot, Walzblei und/oder  Zinkblech,
Biberschwänze, Segmentschnitt, naturrot)

4.2  Rückbau ungenutzter Schornsteine
 Die ungenutzten Schornsteine sollen bis unter die Dachhaut zurückgebaut werden. Die Öffnungen sollen analog der Bestandsein  deckung
verschlossen werden.

4.3  Innendämmung der Dachflächen
 Die Dachflächen sollen mit einer Zwischensparrendämmung aus  Holzfaser
oder Mineralwolldämmplatten gedämmt werden. Die  Flächen werden
innenseitig mit Trockenbauplatten verkleidet und  einem
diffusionsoffenen Anstrich versehen. Bauphysikalisch ggf.
erforderliche Dampfbremsen- bzw. Sperren werden zur Vermeidung von
Tauwasseranfall im Wand-, Decken- und Dachaufbau  vorgesehen.

4.4  Dämmung der oberen Geschossdecke
 Die obere Geschossdecke zum nicht ausgebauten Spitzboden soll
oberseitig mit Holzfaserdämmplatten belegt werden. Zur Begehbar  keit
werden Holzwerkstoffplatten aufgelegt. Bauphysikalisch ggf.
erforderliche Dampfbremsen- bzw. Sperren werden zur Vermeidung
vonTauwasseranfall im Wand-, Decken- und Dachaufbau  vorgesehen.

## Trockenbauarbeiten
Datum: 08.09.26

### 1 Trockenbauarbeiten

#### 1.1 Demontage/Abbruch

##### 1.1.1 Wände

**1.1.1.1 GK/GF-Bekleidung abbrechen, UK, Wand**
Gips-/Gipsfaser-Plattenbekleidung abbrechen und
entsorgen, einschl. Unterkonstruktion aus
Metallprofilen oder Holzständern.
Bekleidung : GK/GF-Platten, einlagig

Plattendicke :  12,5 mm
Unterkonstruktion :  Holz und Metallprofile

Bauteil :  Wand
Menge: 100,000 m2
Zuordnung: 394

**1.1.1.2 Innenwand abbrechen, PB, bis 17,5 cm**
Innenwanddurchbruch für neue Tür herstellen.Wandbereich
aus Gipskartonplattenverkleidung und
Holzunterkonstruktion
Bauschutt entsorgen.

Wanddicke : bis 40 cm

Abbruchort : Erdgeschoss - Zugang zum WC-Vorraum
Menge: 1,000 St
Zuordnung: 394

##### 1.1.2 Decken

**1.1.2.1 Unterdecke abbrechen, GK einfach**
Unterdecke aus Gipsplatten, abgehängt, abbrechen, inkl.
aller Abhängungsprofile und Befestigungsteile; Bauschutt entsorgen.

Beplankung  : einfach
Menge: 125,000 m2
Zuordnung: 394

#### 1.2 Innendämmungen

##### 1.2.1 Vorbereitende Arbeiten

**1.2.1.1 Reinigung Außenwand, innen**
Innenseite der Außenwand säubern, für nachträglichen
Einbau einer
Innendämmung, Mörtel- und Betonreste abstemmen,
einzelne lose Putzstellen
abschlagen und ausbessern, Wand abbürsten; anfallenden
Bauschutt
entsorgen.
Menge: 175,000 m2
Zuordnung: 395

##### 1.2.2 Innendämmung

**1.2.2.1 Unterkonstruktion Holz, Innendämmung**
Unterkonstruktion aus Holz, für Innendämmung an
historischem Bestandsgebäude, als Ständerwerk, mittels
punktuellen Abstandshölzern auf unebenes Mauerwerk.

Ständerquerschnitt :  80/60 mm
Ständerabstand :  62,5 cm
Menge: 175,000 m2
Zuordnung: 395

**1.2.2.2 Mineralwolle-Innendämmung, Restaurierung**
Innendämmung der Außenwand mit dicht eingebauten
Holzfaserdämmplatten, im Zuge von
Restaurierungsarbeiten an historischen Gebäuden,
Dämmung zwischen die Unterkonstruktion wärmebrückenarm
befestigt.

Dämmung :  Holzfaserdämmplatten

Dämmdicke :  80 mm
WLS :  036
Anwendung :  WZ/WI
Brandverhalten, WD :  A2-s1,d0

Angeb. Fabrikat :
.......................................................
................................
  (vom Bieter anzugeben)
Menge: 175,000 m2
Zuordnung: 395

**1.2.2.3 Beplankung Innendämmung, OSB+GK 12,5**
Beplankung auf Innendämmung der Außenwand, mit
Holzwerkstoffplatten und Gipsplatten, auf vorhandener
Unterkonstruktion aus Holz; Oberflächenausbildung der
Platten in Standardverspachtelung, Qualitätsstufe Q2.
Evtl. Fugenbewehrung gemäß Herstellerangaben.

Beplankung Holzwerkstoff :  OSB 15 mm
Beplankung Gipsplatten :  1 x 12,5 mm GK, A
Brandschutzklasse :  A2-s1,d0

Angeb. Fabrikat :
.......................................................
...........
  (vom Bieter anzugeben)
Menge: 175,000 m2
Zuordnung: 395

#### 1.3 Trockenbauwände

##### 1.3.1 Montagewände

**1.3.1.1 GK-Montagew.,CW75/125,2x12,5,MW60,GKBI**
Gipsplatten-Montagewand, nicht tragend, bestehend aus:
- einfachem Ständerwerk aus verzinkten Stahlprofilen,
einschl.
Anschlussdichtung an andere Bauteile
- beidseitiger Beplankung mit Gipsplatten, einschl.
starrem Anschluss
mit Anspachtelung an andere Bauteile.
- Oberflächenausbildung in Standardverspachtelung,
Qualitätsstufe
Q2 (Grundverspachtelung plus
Nachverspachtelung/Finish). Evtl.
Fugenbewehrung gemäß Herstellerangaben.
- plattenförmiger Dämmschicht aus Mineralwolle, dicht
und abgleitsicher im
Zwischenraum eingebaut

Profile :  CW/UW 75/50(40)/06 - C3
Beplankung
Zimmer :  2 x 12,5 mm GKB
Beplankung
Feuchtraum :  1 x 12,5 mm GKB + 1 x 12,5 mm GKBI
Plattentyp :  A+H2
Brandschutzklasse :  A2-s1,d0

Dämmung :  Mineralwolle, MW
Dämmdicke :  60 mm

Brandverhalten,
Dämmung :  A2-s1,d0
Schalldämmung :  Rw, R 52 dB

Wanddicke :  125 mm
Max. Höhe :  3,00 m

Angeb. Fabrikat :
.......................................................
..........................................
  (vom Bieter anzugeben)
Menge: 50,000 m2
Zuordnung: 346

##### 1.3.2 Wandbekleidungen

**1.3.2.1 GK-Wandbekleidung, 12,5 mm, Holz-UK**
Beidseitige Gipskartonplattenbekleidung und OSB-Platten
für zu verschließende Türöffnungen, einschl. der
erforderlichen Unterkonstruktion aus Holz.
Oberflächenausbildung in Standardverspachtelung,
Qualitätsstufe Q2 (Grundverspachtelung plus
Nachverspachtelung/Finish). Evtl. Fugenbewehrung gemäß
Herstellerangaben.

Unterkonstruktion :  Lattung
Beplankung :  OSB 15 mm und 1 x 12,5 mm
Plattentyp :  A
Brandschutzklasse :  A2-s1,d0

Angeb. Fabrikat :
.......................................................
................................
  (vom Bieter anzugeben)
Menge: 25,000 m2
Zuordnung: 395

##### 1.3.3 Vorsatzschalen

**1.3.3.1 GK-Vorsatzschale,V-CD 60/75, 1x12,5 mm**
Gipsplatten-Vorsatzschale für Wände, mit Ständerwerk
aus verzinkten Stahlprofilen, mit Direktabhängern
befestigt. Oberflächenausbildung in
Standardverspachtelung, Qualitätsstufe Q2
(Grundverspachtelung plus Nachverspachtelung/Finish).
Evtl. Fugenbewehrung gemäß Herstellerangaben.

Profile :  CD 60/27/06
Beplankung :  1 x 12,5 mm GK
Höhe :  max. 3,00 m
Schalendicke :  75 mm

Angeb. Fabrikat :
.......................................................
................................
  (vom Bieter anzugeben)
Menge: 20,000 m2
Zuordnung: 395

##### 1.3.4 Stundensätze

**1.3.4.1 Stundensatz Meister, Trockenbau**
Arbeiten, welche nicht in den Positionen erfasst sind
und gegen Nachweis zur Ausführung kommen:

Meister
Menge: 50,000 h
Zuordnung: 399

**1.3.4.2 Stundensatz Vorarbeiter, Trockenbau**
Arbeiten, welche nicht in den Positionen erfasst sind
und gegen Nachweis zur Ausführung kommen:

Vorarbeiter
Menge: 50,000 h
Zuordnung: 399
